# Bloque de conexión escalonado, 4P, 80A, 1x16 / 8x10 mm²

- Propiedad del archivo: CONSTRUNARIO
- Formato: FIEBDC-3/2012
- Programa: Construnario Versión 2.11
- Fecha de los precios: 25/05/2015
- Divisa: EUR

**KJ01B** u Bloque de conexión escalonado, 4P, 80A, 1x16 / 8x10 mm²
Hager Bloque de conexión escalonado, 4P, 80A, 1x16 / 8x10 mm²
