# Bloque de conexión escalonado 4P, 125A, 1x35/1x25+10x16 mm²

- Propiedad del archivo: CONSTRUNARIO
- Formato: FIEBDC-3/2012
- Programa: Construnario Versión 2.11
- Fecha de los precios: 25/05/2015
- Divisa: EUR

**KJ01C** u Bloque de conexión escalonado 4P, 125A, 1x35/1x25+10x16 mm²
Hager Bloque de conexión escalonado 4P, 125A, 1x35/1x25/10x16 mm²
