# Bloque de conexión, 1P, 160A 4x50 / 3x35+8x16 mm²

- Propiedad del archivo: CONSTRUNARIO
- Formato: FIEBDC-3/2012
- Programa: Construnario Versión 2.11
- Fecha de los precios: 25/05/2015
- Divisa: EUR

**KJ02C** u Bloque de conexión, 1P, 160A 4x50 / 3x35+8x16 mm²
Hager Bloque de conexión, 1P, 160A 4x50 / 3x35/8x16 mm²
