# Bloque de conexión, 1P, 250A, 1x95 / 2x25+5x16+4x10 mm²

- Propiedad del archivo: CONSTRUNARIO
- Formato: FIEBDC-3/2012
- Programa: Construnario Versión 2.11
- Fecha de los precios: 25/05/2015
- Divisa: EUR

**KJ02A** u Bloque de conexión, 1P, 250A, 1x95 / 2x25+5x16+4x10 mm²
Hager Bloque de conexión, 1P, 250A, 1x95 / 2x25/5x16/4x10 mm²
