# Cerradura con llave de sierra nº 1242E, escamoteable, armarios Univers IP44

- Propiedad del archivo: CONSTRUNARIO
- Formato: FIEBDC-3/2012
- Programa: Construnario Versión 2.11
- Fecha de los precios: 25/05/2015
- Divisa: EUR

**FZ597N** u Cerradura con llave de sierra nº 1242E, escamoteable, armarios Univers IP44
Hager Cerradura con llave de sierra nº 1242E para armarios FW
