# Caja de distribución superficie metálica clase I 6 filasx 12 mód , 72M

- Propiedad del archivo: CONSTRUNARIO
- Formato: FIEBDC-3/2012
- Programa: Construnario Versión 2.11
- Fecha de los precios: 25/05/2015
- Divisa: EUR

**FW612WT** u Caja de distribución superficie metálica clase I 6 filasx 12 mód , 72M
Profundidad de 150 mm. De 3 a 7 filas. Distribución hasta 125 A. Cajas metálicas. Clase I. Tensión aislamiento 400 V. Grado de protección: IP30 IK07 Color blanco RAL 9010. Incluyen perfiles DIN y regletas de tierra. Distancia entre perfiles DIN: 150 mm, según norma EN 61439-1-3.
