# Caja de distribución empotrar metálica clase I 5 filasx 36 mód , 180M

- Propiedad del archivo: CONSTRUNARIO
- Formato: FIEBDC-3/2012
- Programa: Construnario Versión 2.11
- Fecha de los precios: 25/05/2015
- Divisa: EUR

**FW536FT** u Caja de distribución empotrar metálica clase I 5 filasx 36 mód , 180M
Profundidad de 110 mm. De 3 a 7 filas. Distribución hasta 125 A. Cajas metálicas. Clase I. Tensión aislamiento 400 V. Grado de protección: IP30 IK07 Color blanco RAL 9010. Incluyen chasis modular extraíble y regletas de tierra. Dimensiones correspondientes a nicho mural. Distancia entre perfiles DIN: 150 mm según norma EN 61439-1-3.
