# Kits de distribución para cajas VDI de empotrar 6 filas x 12 mód

- Propiedad del archivo: CONSTRUNARIO
- Formato: FIEBDC-3/2012
- Programa: Construnario Versión 2.11
- Fecha de los precios: 25/05/2015
- Divisa: EUR

| Código | Ud | Descripción |
|---|---|---|
| UW61U | u | Kits de distribución para cajas VDI de empotrar 6 filas x 12 mód |
