# Placas de montaje para elementos multimedia para cajas FW/FWB42P2

- Propiedad del archivo: CONSTRUNARIO
- Formato: FIEBDC-3/2012
- Programa: Construnario VersiĆ³n 2.11
- Fecha de los precios: 25/05/2015
- Divisa: EUR

| Código | Ud | Descripción |
|---|---|---|
| UN41TN | u | Placas de montaje para elementos multimedia para cajas FW/FWB42P2 |
