# Armario OrionPlus metálico con puerta opaca, 500x300x200 mm

- Propiedad del archivo: CONSTRUNARIO
- Formato: FIEBDC-3/2012
- Programa: Construnario Versión 2.11
- Fecha de los precios: 25/05/2015
- Divisa: EUR

**FL110A** u Armario OrionPlus metálico con puerta opaca, 500x300x200 mm
Hager Armario OrionPlus metálico con puerta opaca, 500x300x200 mm Cajas de superficie. Grado de protección IP65. Admiten kits para equipamiento modular, o placas de montaje.
