# Armario OrionPlus metálico con puerta opaca, 950x600x300 mm

- Propiedad del archivo: CONSTRUNARIO
- Formato: FIEBDC-3/2012
- Programa: Construnario Versión 2.11
- Fecha de los precios: 25/05/2015
- Divisa: EUR

**FL126A** u Armario OrionPlus metálico con puerta opaca, 950x600x300 mm
Hager Armario OrionPlus metálico con puerta opaca, 950x600x300 mm Cajas de superficie. Grado de protección IP65. Admiten kits para equipamiento modular, o placas de montaje.
