# Armario OrionPlus en poliéster con puerta opaca, 350x300x160 mm

- Propiedad del archivo: CONSTRUNARIO
- Formato: FIEBDC-3/2012
- Programa: Construnario Versión 2.11
- Fecha de los precios: 25/05/2015
- Divisa: EUR

**FL204B** u Armario OrionPlus en poliéster con puerta opaca, 350x300x160 mm
Hager Armario OrionPlus en poliéster con puerta opaca, 350x300x160 mm Cajas de superficie. Grado de protección IP65. Admiten kits para equipamiento modular, o placas de montaje.
