# Armario OrionPlus en poliéster con puerta opaca, 1150x600x300 mm

- Propiedad del archivo: CONSTRUNARIO
- Formato: FIEBDC-3/2012
- Programa: Construnario Versión 2.11
- Fecha de los precios: 25/05/2015
- Divisa: EUR

**FL302B** u Armario OrionPlus en poliéster con puerta opaca, 1150x600x300 mm
Hager Armario OrionPlus en poliéster con puerta opaca, 1150x600x300 mm Cajas de superficie. Grado de protección IP65. Admiten kits para equipamiento modular, o placas de montaje.
