# Kit equip. aparamenta modular para armarios OrionPlus FL216B y FL117A

- Propiedad del archivo: CONSTRUNARIO
- Formato: FIEBDC-3/2012
- Programa: Construnario Versión 2.11
- Fecha de los precios: 25/05/2015
- Divisa: EUR

**FL993A** u Kit equip. aparamenta modular para armarios OrionPlus FL216B y FL117A
Hager Kit equip. aparamenta modular para armarios OrionPlus FL216B y FL117A Fijación mediante guías correderas.
