# Kit equip. aparamenta modular para armarios OrionPlus FL302B de poliéster

- Propiedad del archivo: CONSTRUNARIO
- Formato: FIEBDC-3/2012
- Programa: Construnario Versión 2.11
- Fecha de los precios: 25/05/2015
- Divisa: EUR

**FL994B** u Kit equip. aparamenta modular para armarios OrionPlus FL302B de poliéster
Hager Kit equip. aparamenta modular para armarios OrionPlus FL302B de poliéster Fijación mediante guías correderas. Sólo para equipar armarios de poléster.
