# Kit equip. aparamenta modular para armarios OrionPlus FL307B, de poliéster

- Propiedad del archivo: CONSTRUNARIO
- Formato: FIEBDC-3/2012
- Programa: Construnario Versión 2.11
- Fecha de los precios: 25/05/2015
- Divisa: EUR

**FL995B** u Kit equip. aparamenta modular para armarios OrionPlus FL307B, de poliéster
Hager Kit equip. aparamenta modular para armarios OrionPlus FL307B, de poliéster Fijación mediante guías correderas. Sólo para equipar armarios de poléster.
