# Kit para int. aut. h3, x160, 300 mm alto x 500 mm ancho, para armarios Orion

- Propiedad del archivo: CONSTRUNARIO
- Formato: FIEBDC-3/2012
- Programa: Construnario Versión 2.11
- Fecha de los precios: 25/05/2015
- Divisa: EUR

**FL372A** u Kit para int. aut. h3, x160, 300 mm alto x 500 mm ancho, para armarios Orion
Hager Kit equip. aparamenta modular para armarios OrionPlus FL126A metálico
