# Kit para int. aut. h3, x160, 300 mm alto x 600 mm ancho, para armarios Orion

- Propiedad del archivo: CONSTRUNARIO
- Formato: FIEBDC-3/2012
- Programa: Construnario VersiĆ³n 2.11
- Fecha de los precios: 25/05/2015
- Divisa: EUR

**FL373A** u Kit para int. aut. h3, x160, 300 mm alto x 600 mm ancho, para armarios Orion
Hager Kit OrionPlus int. aut. Caja moldeada x160 alto 300mm para armarios ancho 600mm
