# Kit int. aut. h3, x250, 200 mm alto x 600 mm ancho, mont. horiz., arm. Orion

- Propiedad del archivo: CONSTRUNARIO
- Formato: FIEBDC-3/2012
- Programa: Construnario VersiĆ³n 2.11
- Fecha de los precios: 25/05/2015
- Divisa: EUR

| Código | Ud | Descripción |
|---|---|---|
| FL380AH | u | Kit int. aut. h3, x250, 200 mm alto x 600 mm ancho, mont. horiz., arm. Orion |
