# Tuerca clip con tornillo M5 para armarios Orion y Quadro

- Propiedad del archivo: CONSTRUNARIO
- Formato: FIEBDC-3/2012
- Programa: Construnario VersiĆ³n 2.11
- Fecha de los precios: 25/05/2015
- Divisa: EUR

**UC969** u Tuerca clip con tornillo M5 para armarios Orion y Quadro
Hager Tuerca clip con tornillo M5 para armarios Orion y Quadro
