# Cerradura con llave de sierra para armarios, FL302B y FL307B, Quadro4/5/Plus

- Propiedad del archivo: CONSTRUNARIO
- Formato: FIEBDC-3/2012
- Programa: Construnario VersiĆ³n 2.11
- Fecha de los precios: 25/05/2015
- Divisa: EUR

**FL98Z** u Cerradura con llave de sierra para armarios, FL302B y FL307B, Quadro4/5/Plus
Hager Cerradura con llave de sierra para armarios, FL302B y FL307B, Quadro4/5/Plus
