# Juego patas de fijación mural para armarios Orion metálicas (4 piezas)

- Propiedad del archivo: CONSTRUNARIO
- Formato: FIEBDC-3/2012
- Programa: Construnario Versión 2.11
- Fecha de los precios: 25/05/2015
- Divisa: EUR

**FL85Z** u Juego patas de fijación mural para armarios Orion metálicas (4 piezas)
Hager Juego patas de fijación mural para armarios Orion metálicas (4 Hager Piezas) Para caja metálica de poliéster.
