# Kit conductor de tierra para armarios OrionPlus metálicos

- Propiedad del archivo: CONSTRUNARIO
- Formato: FIEBDC-3/2012
- Programa: Construnario Versión 2.11
- Fecha de los precios: 25/05/2015
- Divisa: EUR

**FL874A** u Kit conductor de tierra para armarios OrionPlus metálicos
Hager Kit conductor de tierra para armarios OrionPlus metálicos sección: 4 mm2.
