# Obturador 10M con precorte cada 1/2M

- Propiedad del archivo: CONSTRUNARIO
- Formato: FIEBDC-3/2012
- Programa: Construnario VersiĆ³n 2.11
- Fecha de los precios: 25/05/2015
- Divisa: EUR

**JP003** u Obturador 10M con precorte cada 1/2M
Hager Obturador 10M con precorte cada 1/2M
