# Obturador 18M bloqueable

- Propiedad del archivo: CONSTRUNARIO
- Formato: FIEBDC-3/2012
- Programa: Construnario VersiĆ³n 2.11
- Fecha de los precios: 25/05/2015
- Divisa: EUR

**JP015** u Obturador 18M bloqueable
Hager Obturador 18M bloqueable
