# Obturador 24M con precortes cada 1/2 M para tapas metálicas

- Propiedad del archivo: CONSTRUNARIO
- Formato: FIEBDC-3/2012
- Programa: Construnario Versión 2.11
- Fecha de los precios: 25/05/2015
- Divisa: EUR

**JP024** u Obturador 24M con precortes cada 1/2 M para tapas metálicas
Hager Obturador 24M con precortes cada 1/2 M para tapas metálicas
