# Banda de marcaje 10M, para armarios Orion y armarios Quadro4/5/Plus

- Propiedad del archivo: CONSTRUNARIO
- Formato: FIEBDC-3/2012
- Programa: Construnario VersiĆ³n 2.11
- Fecha de los precios: 25/05/2015
- Divisa: EUR

**JE001** u Banda de marcaje 10M, para armarios Orion y armarios Quadro4/5/Plus
Hager Banda de marcaje 10M, para armarios Orion y armarios Quadro4/5/Plus 1 Juego = 6 piezas (precio por juego).
