# Obturador para armarios Orion Plus, RAL 7035, 4 módulos, con precortes cada 1/2M

- Propiedad del archivo: CONSTRUNARIO
- Formato: FIEBDC-3/2012
- Programa: Construnario Versión 2.11
- Fecha de los precios: 25/05/2015
- Divisa: EUR

**FL871Z** u Obturador para armarios Orion Plus, RAL 7035, 4 módulos, con precortes cada 1/2M
Obturadores Ancho 1/2.
