# Armario metálico con placa montaje 1600x800x400 automat. Serie FK IP65

- Propiedad del archivo: CONSTRUNARIO
- Formato: FIEBDC-3/2012
- Programa: Construnario Versión 2.11
- Fecha de los precios: 25/05/2015
- Divisa: EUR

**FK104** u Armario metálico con placa montaje 1600x800x400 automat. Serie FK IP65
Armarios de acero compuestos por: - estructura - puerta opaca - zócalo - placa de montaje - tapa ciega superior
