# Placa inferior ciega para armarios serie FK de 1000x400/500 mm

- Propiedad del archivo: CONSTRUNARIO
- Formato: FIEBDC-3/2012
- Programa: Construnario VersiĆ³n 2.11
- Fecha de los precios: 25/05/2015
- Divisa: EUR

| Código | Ud | Descripción |
|---|---|---|
| FK240 | u | Placa inferior ciega para armarios serie FK de 1000x400/500 mm |
