# Paneles laterales para armarios serie FK de 1400x400 mm

- Propiedad del archivo: CONSTRUNARIO
- Formato: FIEBDC-3/2012
- Programa: Construnario VersiĆ³n 2.11
- Fecha de los precios: 25/05/2015
- Divisa: EUR

| Código | Ud | Descripción |
|---|---|---|
| FK293 | u | Paneles laterales para armarios serie FK de 1400x400 mm |
