# Perfil de montaje universales para armarios FK profundidad 400 mm

- Propiedad del archivo: CONSTRUNARIO
- Formato: FIEBDC-3/2012
- Programa: Construnario VersiĆ³n 2.11
- Fecha de los precios: 25/05/2015
- Divisa: EUR

| Código | Ud | Descripción |
|---|---|---|
| FK404 | u | Perfil de montaje universales para armarios FK profundidad 400 mm |
