# Kit de asociación horizontal de armarios Quadro5

- Propiedad del archivo: CONSTRUNARIO
- Formato: FIEBDC-3/2012
- Programa: Construnario Versión 2.11
- Fecha de los precios: 25/05/2015
- Divisa: EUR

**FM635** u Kit de asociación horizontal de armarios Quadro5
Hager Kit de asociación horizontal de armarios Quadro5, incluida junta adhesiva para aseguramiento de IP. Para asociación horizontal.
