# Fondo para armarios Quadro4 de 370 mm de ancho y 450 mm de alto

- Propiedad del archivo: CONSTRUNARIO
- Formato: FIEBDC-3/2012
- Programa: Construnario Versión 2.11
- Fecha de los precios: 25/05/2015
- Divisa: EUR

**FC110** u Fondo para armarios Quadro4 de 370 mm de ancho y 450 mm de alto
Hager Fondo para armarios Quadro4 de 370 mm de ancho y 450 mm de alto Armarios de superficie. Profundidad 250 mm. Realizados en chapa de acero. Para la distribución terminal hasta 630A. Grados de protección: IP30 IK08 sin puerta. IP40 IK08 con puerta. IP43 IK08 con puerta. Según EN 60529.
