# Armario Quadro5 de suelo, 2010x700x260 mm

- Propiedad del archivo: CONSTRUNARIO
- Formato: FIEBDC-3/2012
- Programa: Construnario Versión 2.11
- Fecha de los precios: 25/05/2015
- Divisa: EUR

**FM209** u Armario Quadro5 de suelo, 2010x700x260 mm
Hager Armario Quadro5 de suelo, 2010x700x260 mm Suministrados con patas de fijación y zócalo de 150 mm.
