# Juego dos paneles laterales para armario Quadro5 de 1860x260 mm

- Propiedad del archivo: CONSTRUNARIO
- Formato: FIEBDC-3/2012
- Programa: Construnario VersiĆ³n 2.11
- Fecha de los precios: 25/05/2015
- Divisa: EUR

**FM408** u Juego dos paneles laterales para armario Quadro5 de 1860x260 mm
Hager Juego dos paneles laterales para Armario Quadro5 de 1860x260 mm (2 unidades por referencia).
