# Kit emplazamiento cables/embarrado para armarios Quadro5 de 2010x260 mm

- Propiedad del archivo: CONSTRUNARIO
- Formato: FIEBDC-3/2012
- Programa: Construnario VersiĆ³n 2.11
- Fecha de los precios: 25/05/2015
- Divisa: EUR

**FM429** u Kit emplazamiento cables/embarrado para armarios Quadro5 de 2010x260 mm
Hager Kit emplazamiento cables/embarrado para armarios Quadro5 de 2010x260 mm
