# Puerta opaca para armarios Quadro5 de 1860x700 mm

- Propiedad del archivo: CONSTRUNARIO
- Formato: FIEBDC-3/2012
- Programa: Construnario VersiĆ³n 2.11
- Fecha de los precios: 25/05/2015
- Divisa: EUR

**FM538** u Puerta opaca para armarios Quadro5 de 1860x700 mm
Hager Puerta opaca para armarios Quadro5 de 1860x700 mm Suministradas con cerradura para llave triangular.
