# Montantes para armarios QuadroPlus, 1900 mm alto

- Propiedad del archivo: CONSTRUNARIO
- Formato: FIEBDC-3/2012
- Programa: Construnario VersiĆ³n 2.11
- Fecha de los precios: 25/05/2015
- Divisa: EUR

**FN046E** u Montantes para armarios QuadroPlus, 1900 mm alto
Hager Montantes para armarios QuadroPlus, 1900 mm alto 1 juego=4 piezas.
