# Montantes funcionales para kits de equip., para QuadroPlus de 1600 mm alto

- Propiedad del archivo: CONSTRUNARIO
- Formato: FIEBDC-3/2012
- Programa: Construnario VersiĆ³n 2.11
- Fecha de los precios: 25/05/2015
- Divisa: EUR

**FN896E** u Montantes funcionales para kits de equip., para QuadroPlus de 1600 mm alto
Hager Montantes funcionales para kits de equip., para QuadroPlus de 1600 mm alto Para fijar los kits de equipamiento.
