# Montante divisorio vertical para QuadroPlus de 1900 mm alto y 1000 mm de ancho

- Propiedad del archivo: CONSTRUNARIO
- Formato: FIEBDC-3/2012
- Programa: Construnario Versión 2.11
- Fecha de los precios: 25/05/2015
- Divisa: EUR

**FN286E** u Montante divisorio vertical para QuadroPlus de 1900 mm alto y 1000 mm de ancho
Hager Montante divisorio vertical para QuadroPlus de 1900 mm alto y 1000 mm de ancho (Sólo para armarios de ancho 1000 mm). Para armarios de 1900 mm. de alto.
