# Montante divisorio horizontal para QuadroPlus de 1000 mm ancho y 800 mm profundo

- Propiedad del archivo: CONSTRUNARIO
- Formato: FIEBDC-3/2012
- Programa: Construnario Versión 2.11
- Fecha de los precios: 25/05/2015
- Divisa: EUR

**FN292E** u Montante divisorio horizontal para QuadroPlus de 1000 mm ancho y 800 mm profundo
Hager Montante divisorio horizontal para QuadroPlus de 1000 mm ancho y 800 mm profundo (Sólo para armarios de ancho 1000 mm).
