# Kit fijación montantes funcionales frontales y posteriores QuadroPlus p. ancho 700 mm

- Propiedad del archivo: CONSTRUNARIO
- Formato: FIEBDC-3/2012
- Programa: Construnario Versión 2.11
- Fecha de los precios: 25/05/2015
- Divisa: EUR

| Código | Ud | Descripción |
|---|---|---|
| UC807 | u | Kit fijación montantes funcionales frontales y posteriores QuadroPlus p. ancho 700 mm |
