# Placa de cobertura entre dos armarios QuadroPlus de 800 mm de profundidad

- Propiedad del archivo: CONSTRUNARIO
- Formato: FIEBDC-3/2012
- Programa: Construnario VersiĆ³n 2.11
- Fecha de los precios: 25/05/2015
- Divisa: EUR

**FN944E** u Placa de cobertura entre dos armarios QuadroPlus de 800 mm de profundidad
Hager Placa de cobertura entre dos armarios QuadroPlus de 800 mm de profundidad
