# Puerta opaca para armarios QuadroPlus de 1900x450 mm

- Propiedad del archivo: CONSTRUNARIO
- Formato: FIEBDC-3/2012
- Programa: Construnario VersiĆ³n 2.11
- Fecha de los precios: 25/05/2015
- Divisa: EUR

**FN546E** u Puerta opaca para armarios QuadroPlus de 1900x450 mm
Hager Puerta opaca para armarios QuadroPlus de 1900x400 mm Suministradas con cerradura triangular.
