# Cerradura de doble barra de 3 mm. diámetro, para armarios Quadro4/5/Plus

- Propiedad del archivo: CONSTRUNARIO
- Formato: FIEBDC-3/2012
- Programa: Construnario Versión 2.11
- Fecha de los precios: 25/05/2015
- Divisa: EUR

**FZ449** u Cerradura de doble barra de 3 mm. diámetro, para armarios Quadro4/5/Plus
Hager Cerradura de doble barra de 3 mm. diámetro, para armarios Quadro4/5/Plus
