# Portaesquemas A4, en chapa de acero, para armarios Quadro4/5/Plus

- Propiedad del archivo: CONSTRUNARIO
- Formato: FIEBDC-3/2012
- Programa: Construnario VersiĆ³n 2.11
- Fecha de los precios: 25/05/2015
- Divisa: EUR

| Código | Ud | Descripción |
|---|---|---|
| FZ795D | u | Portaesquemas A4, en chapa de acero, para armarios Quadro4/5/Plus |
