# Soporte de fijación universal 185 mm ancho, para armarios Quadro5 de 900x260 mm

- Propiedad del archivo: CONSTRUNARIO
- Formato: FIEBDC-3/2012
- Programa: Construnario Versión 2.11
- Fecha de los precios: 25/05/2015
- Divisa: EUR

**UC288** u Soporte de fijación universal 185 mm ancho, para armarios Quadro5 de 900x260 mm
Hager Soporte de fijación universal 185 mm ancho, para armarios Quadro5 de 900x260 mm
