# Soporte de fijación universal, 750 mm de ancho, para armarios Quadro4/5/Plus

- Propiedad del archivo: CONSTRUNARIO
- Formato: FIEBDC-3/2012
- Programa: Construnario Versión 2.11
- Fecha de los precios: 25/05/2015
- Divisa: EUR

**UC989** u Soporte de fijación universal, 750 mm de ancho, para armarios Quadro4/5/Plus
Hager Soporte de fijación universal, 750 mm de ancho, para armarios Quadro4/5/Plus
