# Perfil de montaje montantes trasero-delantero, 800x25 mm, arm. Quadro4/5/Plus

- Propiedad del archivo: CONSTRUNARIO
- Formato: FIEBDC-3/2012
- Programa: Construnario Versión 2.11
- Fecha de los precios: 25/05/2015
- Divisa: EUR

**FN886E** u Perfil de montaje montantes trasero-delantero, 800x25 mm, arm. Quadro4/5/Plus
Hager Perfil de montaje montantes trasero-delantero, 800x25 mm, arm. Quadro4/5/Plus Perfiles de montaje para fijación en prof., entre los montantes traseros y delanteros de la estructura.
